# COBRA P.L. 18 W. con ref. y dif. verde - de Air-fal

- Propiedad del archivo: CONSTRUNARIO
- Formato: FIEBDC-3/2012
- Programa: Construnario VersiĆ³n 3.51
- Fecha de los precios: 22/12/2016
- Divisa: EUR

**PARFC117V-** u COBRA P.L. 18 W. con ref. y dif. verde - de Air-fal
Cobra P.L. 18 W. con ref. y dif. Verde de Airfal.
