# COBRA difusor 39 W. T5 - de Air-fal

- Propiedad del archivo: CONSTRUNARIO
- Formato: FIEBDC-3/2012
- Programa: Construnario VersiĆ³n 3.51
- Fecha de los precios: 22/12/2016
- Divisa: EUR

**PARFC2400** u COBRA difusor 39 W. T5 - de Air-fal
Cobra difusor 39 W. T5 de Airfal.
