# COBRA terminal línea continua blanco - de Air-fal

- Propiedad del archivo: CONSTRUNARIO
- Formato: FIEBDC-3/2012
- Programa: Construnario Versión 3.51
- Fecha de los precios: 22/12/2016
- Divisa: EUR

**PARFC120B** u COBRA terminal línea continua blanco - de Air-fal
Cobra terminal l?nea continua Blanco de Airfal.
