# COBRA terminal línea continua negro - de Air-fal

- Propiedad del archivo: CONSTRUNARIO
- Formato: FIEBDC-3/2012
- Programa: Construnario Versión 3.51
- Fecha de los precios: 22/12/2016
- Divisa: EUR

**PARFC120N** u COBRA terminal línea continua negro - de Air-fal
Cobra terminal l?nea continua Negro de Airfal.
