# COBRA terminal en cruz blanco - de Air-fal

- Propiedad del archivo: CONSTRUNARIO
- Formato: FIEBDC-3/2012
- Programa: Construnario VersiĆ³n 3.51
- Fecha de los precios: 22/12/2016
- Divisa: EUR

**PARFC123B** u COBRA terminal en cruz blanco - de Air-fal
Cobra terminal en CRUZ Blanco de Airfal.
