# COBRA cuerpo superior 30 W. T8 blanco - de Air-fal

- Propiedad del archivo: CONSTRUNARIO
- Formato: FIEBDC-3/2012
- Programa: Construnario VersiĆ³n 3.51
- Fecha de los precios: 22/12/2016
- Divisa: EUR

**PARFC157B** u COBRA cuerpo superior 30 W. T8 blanco - de Air-fal
Cobra cuerpo superior 30 W. Blanco de Airfal.
