# COBRA cable de acero 1900 mm. blanco - de Air-fal

- Propiedad del archivo: CONSTRUNARIO
- Formato: FIEBDC-3/2012
- Programa: Construnario VersiĆ³n 3.51
- Fecha de los precios: 22/12/2016
- Divisa: EUR

**PARFC164B** u COBRA cable de acero 1900 mm. blanco - de Air-fal
Cobra cable de acero 1900 mm. Blanco de Airfal.
