# COBRA tija 500 mm. negro - de Air-fal

- Propiedad del archivo: CONSTRUNARIO
- Formato: FIEBDC-3/2012
- Programa: Construnario VersiĆ³n 3.51
- Fecha de los precios: 22/12/2016
- Divisa: EUR

**PARFC161N** u COBRA tija 500 mm. negro - de Air-fal
Cobra Tija 500 mm. Negro de Airfal.
