# Modelo X 2X58 W. electrónica con ref. negro - de Air-fal

- Propiedad del archivo: CONSTRUNARIO
- Formato: FIEBDC-3/2012
- Programa: Construnario Versión 3.51
- Fecha de los precios: 22/12/2016
- Divisa: EUR

**PARFX192N-** u Modelo X 2X58 W. electrónica con ref. negro - de Air-fal
Modelo X 2X58 W. Electr?nica con reflector Negro de Airfal.
