# Modelo X 1X54 W. T5 regulable con ref. verde - de Air-fal

- Propiedad del archivo: CONSTRUNARIO
- Formato: FIEBDC-3/2012
- Programa: Construnario VersiĆ³n 3.51
- Fecha de los precios: 22/12/2016
- Divisa: EUR

**PARFX206V-** u Modelo X 1X54 W. T5 regulable con ref. verde - de Air-fal
Modelo X 1X54 W. T5 Regulable con reflector Verde de Airfal.
