# Modelo X 2X14 W. T5 electrónica con ref. amarillo - de Air-fal

- Propiedad del archivo: CONSTRUNARIO
- Formato: FIEBDC-3/2012
- Programa: Construnario Versión 3.51
- Fecha de los precios: 22/12/2016
- Divisa: EUR

**PARFX325A-** u Modelo X 2X14 W. T5 electrónica con ref. amarillo - de Air-fal
Modelo X 2X14 W. T5 con reflector Amarillo de Airfal.
