# Modelo X 2X21 W. T5 regulable con ref. gris - de Air-fal

- Propiedad del archivo: CONSTRUNARIO
- Formato: FIEBDC-3/2012
- Programa: Construnario VersiĆ³n 3.51
- Fecha de los precios: 22/12/2016
- Divisa: EUR

**PARFX208G-** u Modelo X 2X21 W. T5 regulable con ref. gris - de Air-fal
Modelo X 2X21 W. T5 Regulable con reflector Gris de Airfal.
