# Modelo X 1X36 W. TCL regulable con ref. blanco - de Air-fal

- Propiedad del archivo: CONSTRUNARIO
- Formato: FIEBDC-3/2012
- Programa: Construnario VersiĆ³n 3.51
- Fecha de los precios: 22/12/2016
- Divisa: EUR

**PARFX463B-** u Modelo X 1X36 W. TCL regulable con ref. blanco - de Air-fal
Modelo X 1X36 W. TCL Regulable con reflector Blanco de Airfal.
