# Modelo X 2X36 W. TCL electrónica con ref. amarillo - de Air-fal

- Propiedad del archivo: CONSTRUNARIO
- Formato: FIEBDC-3/2012
- Programa: Construnario Versión 3.51
- Fecha de los precios: 22/12/2016
- Divisa: EUR

**PARFX567A-** u Modelo X 2X36 W. TCL electrónica con ref. amarillo - de Air-fal
Modelo X 2X36 W. TCL Electr?nica con ref. Amarillo de Airfal.
