# Modelo X 2X36 W. TCL regulable (L.V.) blanco - de Air-fal

- Propiedad del archivo: CONSTRUNARIO
- Formato: FIEBDC-3/2012
- Programa: Construnario VersiĆ³n 3.51
- Fecha de los precios: 22/12/2016
- Divisa: EUR

**PARFX587B-** u Modelo X 2X36 W. TCL regulable (L.V.) blanco - de Air-fal
Modelo X 2X36 W. TCL Regulable (L.V.) Blanco de Airfal.
