# Modelo X difusor 35 W. T5 - de Air-fal

- Propiedad del archivo: CONSTRUNARIO
- Formato: FIEBDC-3/2012
- Programa: Construnario VersiĆ³n 3.51
- Fecha de los precios: 22/12/2016
- Divisa: EUR

**PARFX3830** u Modelo X difusor 35 W. T5 - de Air-fal
Modelo X difusor 35 W. T5 de Airfal.
