# Modelo X lama cromada 2X24 W. TCL - de Air-fal

- Propiedad del archivo: CONSTRUNARIO
- Formato: FIEBDC-3/2012
- Programa: Construnario VersiĆ³n 3.51
- Fecha de los precios: 22/12/2016
- Divisa: EUR

**PARFX4950** u Modelo X lama cromada 2X24 W. TCL - de Air-fal
Modelo X Lama Cromada 2X24 W. TCL de Airfal.
