# Modelo X suspensiĆ³n tija 95 mm. blanco - de Air-fal

- Propiedad del archivo: CONSTRUNARIO
- Formato: FIEBDC-3/2012
- Programa: Construnario VersiĆ³n 3.51
- Fecha de los precios: 22/12/2016
- Divisa: EUR

**PARFX148B** u Modelo X suspensiĆ³n tija 95 mm. blanco - de Air-fal
Modelo X suspensi?n Tija 95 mm. Blanco de Airfal.
