# F-40 Módulo línea continua 2x36 W. negro - de Air-fal

- Propiedad del archivo: CONSTRUNARIO
- Formato: FIEBDC-3/2012
- Programa: Construnario Versión 3.51
- Fecha de los precios: 22/12/2016
- Divisa: EUR

**PARFF115N-** u F-40 Módulo línea continua 2x36 W. negro - de Air-fal
F-40 M?dulo LINEA continua 2x36 W. Negro de Airfal.
