# F-40 Módulo angular 2x36 W. blanco - de Air-fal

- Propiedad del archivo: CONSTRUNARIO
- Formato: FIEBDC-3/2012
- Programa: Construnario Versión 3.51
- Fecha de los precios: 22/12/2016
- Divisa: EUR

**PARFF215B-** u F-40 Módulo angular 2x36 W. blanco - de Air-fal
F-40 M?dulo ANGULO 2x36 W. Blanco de Airfal.
