# F-328 2X18 W. regulable con ref. blanco - de Air-fal

- Propiedad del archivo: CONSTRUNARIO
- Formato: FIEBDC-3/2012
- Programa: Construnario VersiĆ³n 3.51
- Fecha de los precios: 22/12/2016
- Divisa: EUR

**PARFG103B-** u F-328 2X18 W. regulable con ref. blanco - de Air-fal
F-328 2X18 W. Regulable con reflector Blanco de Airfal.
