# F-328 2X18 W. A.F. con ref. negro - de Air-fal

- Propiedad del archivo: CONSTRUNARIO
- Formato: FIEBDC-3/2012
- Programa: Construnario VersiĆ³n 3.51
- Fecha de los precios: 22/12/2016
- Divisa: EUR

**PARFG022N-** u F-328 2X18 W. A.F. con ref. negro - de Air-fal
F-328 2X18 W. A.F. con reflector Negro de Airfal.
