# F-328 2X58 W. A.F. con ref. verde - de Air-fal

- Propiedad del archivo: CONSTRUNARIO
- Formato: FIEBDC-3/2012
- Programa: Construnario VersiĆ³n 3.51
- Fecha de los precios: 22/12/2016
- Divisa: EUR

**PARFG034V-** u F-328 2X58 W. A.F. con ref. verde - de Air-fal
F-328 2X58 W. A.F. con reflector Verde de Airfal.
