# F-328 tapa centímetro lineal verde CM. - de Air-fal

- Propiedad del archivo: CONSTRUNARIO
- Formato: FIEBDC-3/2012
- Programa: Construnario Versión 3.51
- Fecha de los precios: 22/12/2016
- Divisa: EUR

**PARFGT32V** u F-328 tapa centímetro lineal verde CM. - de Air-fal
F-328 Tapa Cent?metro lineal Verde CM. de Airfal.
