# JOTA 2X36 W. B.F. con difusor opal - de Air-fal

- Propiedad del archivo: CONSTRUNARIO
- Formato: FIEBDC-3/2012
- Programa: Construnario VersiĆ³n 3.51
- Fecha de los precios: 22/12/2016
- Divisa: EUR

**PARFJ0005-** u JOTA 2X36 W. B.F. con difusor opal - de Air-fal
JOTA 2X36 W. B.F. con difusor Opal de Airfal.
