# JOTA 2X58 W. electrónica con difusor opal - de Air-fal

- Propiedad del archivo: CONSTRUNARIO
- Formato: FIEBDC-3/2012
- Programa: Construnario Versión 3.51
- Fecha de los precios: 22/12/2016
- Divisa: EUR

**PARFJ0015-** u JOTA 2X58 W. electrónica con difusor opal - de Air-fal
JOTA 2X58 W. Electr?nica con difusor Opal de Airfal.
