# JOTA 2X15 W. B.F. con difusor transparente - de Air-fal

- Propiedad del archivo: CONSTRUNARIO
- Formato: FIEBDC-3/2012
- Programa: Construnario VersiĆ³n 3.51
- Fecha de los precios: 22/12/2016
- Divisa: EUR

**PARFJ0016-** u JOTA 2X15 W. B.F. con difusor transparente - de Air-fal
JOTA 2X15 W. B.F. con difusor Transparente de Airfal.
