# DOWNLIGHT 230 mm. 2X26 W. B.F. L.Philips cristal serigrafiado - de Air-fal

- Propiedad del archivo: CONSTRUNARIO
- Formato: FIEBDC-3/2012
- Programa: Construnario Versión 3.51
- Fecha de los precios: 22/12/2016
- Divisa: EUR

**PARFK316S-** u DOWNLIGHT 230 mm. 2X26 W. B.F. L.Philips cristal serigrafiado - de Air-fal
DOWNLIGHT 230? mm. 2X26 W. B.F. L.Philips Cristal Serigrafiado de Airfal.
