# DOWNLIGHT 245 mm. 2X13 W. A.F. L.Philips cristal opal - de Air-fal

- Propiedad del archivo: CONSTRUNARIO
- Formato: FIEBDC-3/2012
- Programa: Construnario Versión 3.51
- Fecha de los precios: 22/12/2016
- Divisa: EUR

**PARFK056O-** u DOWNLIGHT 245 mm. 2X13 W. A.F. L.Philips cristal opal - de Air-fal
DOWNLIGHT 245? mm. 2X13 W. A.F. L.Philips Cristal Opal de Airfal.
