# DOWNLIGHT 230 mm. cristal opal - de Air-fal

- Propiedad del archivo: CONSTRUNARIO
- Formato: FIEBDC-3/2012
- Programa: Construnario Versión 3.51
- Fecha de los precios: 22/12/2016
- Divisa: EUR

**PARFKM00O** u DOWNLIGHT 230 mm. cristal opal - de Air-fal
DOWNLIGHT 230? mm. Cristal Opal de Airfal.
