# DOWNLIGHT 206 mm. aro plástico negro - de Air-fal

- Propiedad del archivo: CONSTRUNARIO
- Formato: FIEBDC-3/2012
- Programa: Construnario Versión 3.51
- Fecha de los precios: 22/12/2016
- Divisa: EUR

**PARFKP00N** u DOWNLIGHT 206 mm. aro plástico negro - de Air-fal
DOWNLIGHT 206? mm. Aro pl?stico Negro de Airfal.
