# Ladrillo Eco Klinker ROJO Rústico Medida catalana 28x13,5x6 cm

- Propiedad del archivo: CONSTRUNARIO
- Formato: FIEBDC-3/2012
- Programa: Construnario Versión 3.51
- Fecha de los precios: 23/12/2016
- Divisa: EUR
- Código: piera-eco-ce (07/03/2022)

**C0602PEC-1072** m2 Ladrillo Eco Klinker ROJO Rústico Medida catalana 28x13,5x6 cm
M2 Fábrica de ladrillo de 1/2 pie de espesor, cara vista ROJO Rústico de CERÁMICA PIERA de medidas 28x13,5x6 cm., sentado con mortero de cemento CEM II/B-P 32,5N y arena de río Tipo M-5, i/replanteo, nivelación y aplomado p.p. de roturas, llagueado y limpieza, i/p.p. cortes, remates y piezas especiales, según el CTE en su Documento Básico de SE-F.

| Código | Ud | Descripción | Rendimiento |
|---|---|---|---|
| MC0602PEC-1072 | u | Ladrillo Eco Klinker ROJO Rústico Medida catalana 28x13,5x6 cm (material) | 47.000 |
| MTC-00-001 | m3 | Mortero Cemento CEM II/B-P 32,5N y arena de río tipo M-5 (material) | 0.050 |
| MOC-00-023 | h | Oficial 1ª Ladrillero (mano de obra) | 1.000 |
| MOC-00-025 | h | Ayudante Ladrillero (mano de obra) | 0.500 |
| %CIND |  | Costes Indirectos | 0 % |

## Recursos

**MTC-00-001** m3 Mortero Cemento CEM II/B-P 32,5N y arena de río tipo M-5
Mortero de cemento CEM II/A-P-32,5 R y arena lavada de río, de dosificación 1/6 (M-5), confeccionado en obra con hormigonera de 165 l.
