# AF/Armaflex AF-2 coquilla, Ø 76 mm

- Propiedad del archivo: CONSTRUNARIO
- Formato: FIEBDC-3/2012
- Programa: Construnario Versión 3.51
- Fecha de los precios: 10/01/2017
- Divisa: EUR

**AF-2-076** m AF/Armaflex AF-2 coquilla, Ø 76 mm
Coquilla AF/Armaflex AF-2, de Armacell. Ø 76 mm. Espesor de aislamiento 14 mm, longitud 2 m, color negro, Microban®, tolerancia en longitud: ± 1,5 %, tolerancia de espesor: ±1,0 mm. Las coquillas se servirán cerradas longitudinalmente en largo estándar de 2 m., suministrándose abiertas longitudinalmente contra pedido.
