# AF/Armaflex AF-5 coquilla, Ø 48 mm

- Propiedad del archivo: CONSTRUNARIO
- Formato: FIEBDC-3/2012
- Programa: Construnario Versión 3.51
- Fecha de los precios: 10/01/2017
- Divisa: EUR

**AF-5-048** m AF/Armaflex AF-5 coquilla, Ø 48 mm
Coquilla AF/Armaflex, de Armacell. Ø 48 mm. Espesor de aislamiento 27,5 mm, longitud 2 m, color negro, Microban®, tolerancia en longitud: ± 1,5 %, tolerancia de espesor: ±2,5 mm. Las coquillas se servirán cerradas longitudinalmente en largo estándar de 2 m., suministrándose abiertas longitudinalmente contra pedido. Aplicación en el interior de edificios, temperatura del fluido (0-10 ºC) equivalente a 30 mm, de acuerdo al Reglamento R.I.T.E.
