# AF/Armaflex AF-5 coquilla, Ø 140 mm

- Propiedad del archivo: CONSTRUNARIO
- Formato: FIEBDC-3/2012
- Programa: Construnario Versión 3.51
- Fecha de los precios: 10/01/2017
- Divisa: EUR

**AF-5-140** m AF/Armaflex AF-5 coquilla, Ø 140 mm
Coquilla AF/Armaflex AF-5, de Armacell. Ø 140 mm. Espesor de aislamiento 32 mm, longitud 2 m, color negro, Microban®, tolerancia en longitud: ± 1,5 %, tolerancia de espesor: ±2,5 mm. Las coquillas se servirán cerradas longitudinalmente en largo estándar de 2 m., suministrándose abiertas longitudinalmente contra pedido. Estas coquillas podrán suministrarse en 1 metro de longitud.
