# AF/Armaflex coquilla, Ø 60

- Propiedad del archivo: CONSTRUNARIO
- Formato: FIEBDC-3/2012
- Programa: Construnario Versión 3.51
- Fecha de los precios: 10/01/2017
- Divisa: EUR

**AF-45X060** m AF/Armaflex coquilla, Ø 60
Coquilla AF/Armaflex, de Armacell. Ø 60 mm, longitud 2 m, color negro, Microban®, tolerancia en longitud: ± 1,5 %, tolerancia de espesor: ±2,5 mm. Las coquillas se servirán cerradas longitudinalmente en largo estándar de 2 m., suministrándose abiertas longitudinalmente contra pedido. Aplicación en el exterior de edificios, temperatura del fluido (0-10 ºC) equivalente a 50 mm y (40 °C a 60 °C) equivalente a 45 mm, de acuerdo al Reglamento R.I.T.E.
