# AF/Armaflex AF-2 coquilla autoadhesiva, Ø 18 mm

- Propiedad del archivo: CONSTRUNARIO
- Formato: FIEBDC-3/2012
- Programa: Construnario Versión 3.51
- Fecha de los precios: 10/01/2017
- Divisa: EUR

**AF-2-018-A** m AF/Armaflex AF-2 coquilla autoadhesiva, Ø 18 mm
Coquilla autoadhesiva AF/Armaflex AF-2, de Armacell. Ø 18 mm. Espesor de aislamiento 11,5 mm, longitud 2 m, color negro, corte tangencial; Microban®, tolerancia en longitud: ± 1,5 %, tolerancia de espesor: ±1,0 mm, gama de producto importada. Consultar plazo de entrega.
