# AF/Armaflex plancha en hoja, esp. aislamiento 19 mm

- Propiedad del archivo: CONSTRUNARIO
- Formato: FIEBDC-3/2012
- Programa: Construnario Versión 3.51
- Fecha de los precios: 10/01/2017
- Divisa: EUR

**AF-19MM** m2 AF/Armaflex plancha en hoja, esp. aislamiento 19 mm
Plancha en hoja AF/Armaflex, de Armacell. Espesor de aislamiento 19 mm, longitud 2 m, anchura 0,5 m, color negro, Microban®, tolerancia en longitud: ±1,5 %, tolerancia del espesor: ±1,5 mm. Una plancha de 1 m2, puede ser sustituida por dos de 0,5 m2.
