# AF/Armaflex plancha autoadhesiva en rollo, 7 m

- Propiedad del archivo: CONSTRUNARIO
- Formato: FIEBDC-3/2012
- Programa: Construnario Versión 3.51
- Fecha de los precios: 10/01/2017
- Divisa: EUR

**AF-16MMEA** m2 AF/Armaflex plancha autoadhesiva en rollo, 7 m
Plancha autoadhesiva en rollo AF/Armaflex, de Armacell. 7 m. Espesor de aislamiento 16 mm, anchura 1 m, color negro, Microban®, tolerancia en longitud: ±1,5 %, tolerancia del espesor: ±1,5 mm. Una plancha de 1 m2, puede ser sustituida por dos de 0,5 m2.
