# AF/Armaflex cinta autoadhesiva, 15m x 50 mm x 3 mm

- Propiedad del archivo: CONSTRUNARIO
- Formato: FIEBDC-3/2012
- Programa: Construnario Versión 3.51
- Fecha de los precios: 10/01/2017
- Divisa: EUR

**AF-TAPE-MC** u AF/Armaflex cinta autoadhesiva, 15m x 50 mm x 3 mm
Cinta autoadhesiva AF/Armaflex, de Armacell. 15m x 50 mm x 3 mmColor negro, Microban®, tolerancia de espesor: - 0,1 mm. a + 1,5 mm, tolerancia de longitud: - 1,5 % a + 5 %.
