# Arma-Chek D (AF) planchas prerecubiertas, ancho 1 m

- Propiedad del archivo: CONSTRUNARIO
- Formato: FIEBDC-3/2012
- Programa: Construnario Versión 3.51
- Fecha de los precios: 10/01/2017
- Divisa: EUR

**AFD-19MM-W** m2 Arma-Chek D (AF) planchas prerecubiertas, ancho 1 m
Plancha prerecubierta Arma-Chek D (AF), de Armacell. Ancho 1 m, espesor de aislamiento 19 mm. Longitud 2 m. Tolerancia en longitud: ± 1,5 %. Tolerancia de espesor: ± 1,5 mm. Consulte plazo de entrega.
