# Arma-Chek D recubrimientos en rollo 25 m

- Propiedad del archivo: CONSTRUNARIO
- Formato: FIEBDC-3/2012
- Programa: Construnario VersiĆ³n 3.51
- Fecha de los precios: 10/01/2017
- Divisa: EUR

**ACH-D25100** u Arma-Chek D recubrimientos en rollo 25 m
Recubrimientos en rollo Arma-Chek D, de Armacell. 25 m, ancho 100 mm. Fibra de vidrio tejida. Consulte plazo de entrega.
