# Arma-Chek D cinta autoadhesiva, 25 m x 20 mm x 0,18 mm

- Propiedad del archivo: CONSTRUNARIO
- Formato: FIEBDC-3/2012
- Programa: Construnario VersiĆ³n 3.51
- Fecha de los precios: 10/01/2017
- Divisa: EUR

**ACH-TAPED2025** u Arma-Chek D cinta autoadhesiva, 25 m x 20 mm x 0,18 mm
Cinta autoadhesiva Arma-Chek, de Armacell. 25 m x 20 mm x 0,18 mm. Fibra de vidrio tejida. Consulte plazo de entrega.
