# Arma-Chek Silver AF-2 coquilla prerecubierta, Ø 15 mm

- Propiedad del archivo: CONSTRUNARIO
- Formato: FIEBDC-3/2012
- Programa: Construnario Versión 3.51
- Fecha de los precios: 10/01/2017
- Divisa: EUR

**AFSIO-2-015** m Arma-Chek Silver AF-2 coquilla prerecubierta, Ø 15 mm
Coquilla prerecubierta Arma-Chek Silver AF-2, de Armacell. Ø 15 mm, espesor del aislamiento 11,5 mm. Longitud 1 m. Tolerancia en longitud: ± 1,5 %. Las coquillas se servirán abiertas longitudinalmente en largo estándar de 1 m.
