# Arma-Chek Silver AF-6, coquilla prerecubierta, Ø 60 mm

- Propiedad del archivo: CONSTRUNARIO
- Formato: FIEBDC-3/2012
- Programa: Construnario Versión 3.51
- Fecha de los precios: 10/01/2017
- Divisa: EUR

**AFSIO-6-060** m Arma-Chek Silver AF-6, coquilla prerecubierta, Ø 60 mm
Coquilla prerecubierta Arma-Chek Silver AF-6, de Armacell. Ø 60 mm, espesor del aislamiento 39. Longitud 1 m, tolerancia en longitud: ± 1,5 %. Aplicaciones en exterior de edificios, temperatura del fluido (>60 °C a 100 °C) equivalente a 40 mm, de acuerdo al Reglamento R.I.T.E. Se sirve contra pedido específico. Consultar cantidades mínimas por pedido y plazo de entrega.
