# Arma-Chek Silver coquilla prerecubierta, Ø 54

- Propiedad del archivo: CONSTRUNARIO
- Formato: FIEBDC-3/2012
- Programa: Construnario Versión 3.51
- Fecha de los precios: 10/01/2017
- Divisa: EUR

**AFSIO-45X054** m Arma-Chek Silver coquilla prerecubierta, Ø 54
Coquilla prerecubierta Arma-Chek Silver, de Armacell. Ø 54 mm. Longitud 1 m, tolerancia en longitud: ± 1,5 %. Aplicaciones en exterior de edificios, temperatura del fluido (0 °C a 10 °C) equivalente a 50 mm, de acuerdo al Reglamento R.I.T.E. Se sirve contra pedido específico. Consultar cantidades mínimas por pedido y plazo de entrega.
