# Arma-Chek Silver (AF) plancha en rollo prerecubierta, 4 m

- Propiedad del archivo: CONSTRUNARIO
- Formato: FIEBDC-3/2012
- Programa: Construnario Versión 3.51
- Fecha de los precios: 10/01/2017
- Divisa: EUR

**AFSI-25MME** m2 Arma-Chek Silver (AF) plancha en rollo prerecubierta, 4 m
Plancha en rollo prerecubierta Arma-Chek Silver (AF), de Armacell. 4 m, espesor del aislamiento 25 mm. Anchura 1 m. Tolerancia en longitud: ± 1,5%. Tolerancia del espesor: ± 2,0 mm. Consulte plazo de entrega.
