# Arma-Chek Silver recubrimiento en rollo, 25 m

- Propiedad del archivo: CONSTRUNARIO
- Formato: FIEBDC-3/2012
- Programa: Construnario Versión 3.51
- Fecha de los precios: 10/01/2017
- Divisa: EUR

**ACH-SI25100** u Arma-Chek Silver recubrimiento en rollo, 25 m
Recubrimiento en rollo Arma-Chek Silver (AF), de Armacell. 25 m, ancho 100 mm. Revestimiento con acabado metálico.
