# Arma-Chek Silver AF-2 codo prefabricado, Ø 140 mm

- Propiedad del archivo: CONSTRUNARIO
- Formato: FIEBDC-3/2012
- Programa: Construnario Versión 3.51
- Fecha de los precios: 10/01/2017
- Divisa: EUR

**ACHB-180_140** u Arma-Chek Silver AF-2 codo prefabricado, Ø 140 mm
Codo prefabricado Arma-Chek Silver AF-2, de Armacell. Ø 140 mm, espesor del aislamiento 11,5-16 mm. Piezas preformadas (sólo recubrimiento). Consulte plazo de entrega.
