# Arma-Chek Silver AF-5 codo prefabricado, Ø 114 mm

- Propiedad del archivo: CONSTRUNARIO
- Formato: FIEBDC-3/2012
- Programa: Construnario Versión 3.51
- Fecha de los precios: 10/01/2017
- Divisa: EUR

**ACHB-180_114** u Arma-Chek Silver AF-5 codo prefabricado, Ø 114 mm
Codo prefabricado Arma-Chek Silver AF-5, de Armacell. Ø 114 mm, espesor del aislamiento 25-32 mm. Piezas preformadas (sólo recubrimiento). Consulte plazo de entrega.
